# Leistungsbeschreibung (GAEB 90, DA81)
Währung: EUR

## Leistungsverzeichnis

### 02 firo 2

*Hinweis*
-------------------------------------------------------
-------------------------------------------------------
----------------------- HINWEISE ----------------------
-------------------------------------------------------
-------------------------------------------------------
Bitte beachten Sie:
Eine Weitergabe des kompletten Verzeichnisses "LV-
Texte" oder einzelnen Ausschnitten ist gestattet,
sofern die Inhalte nicht geändert werden.

(c) 04/2008 firomatic

-------------------------------------------------------
-------------------------------------------------------
----------------------- HINWEISE ----------------------
-------------------------------------------------------
-------------------------------------------------------

**02.0001 firo 2**
Treppenhaus-Rauchabzugsanlage:
- zum täglichen Lüften einsetzbar
- mit Notstromversorgung 24V /1,2Ah für über 72 Stunden
  Bereitschaft
- für 1 überwachte RWA-Linie
- für 1 Lüftungsgruppe
- 1 Motorgruppe mit überwachtem Motorkreis
- für Motoren 24V DC Nenn
- automatisches Zufahren der Motore bei Netzausfall
- Lüftungsfunktion wirkungslos bei: Netzausfall,
  Notstrombetrieb und Rauchalarm
- LED-Statusanzeigen für: Betrieb OK, Störung, Alarm,
  Motorlauf
- Auf-Putz-Gehäuse 335x338x95 mm (BxHxT)
- Gehäuse aus Stahlblech weiß

Anschließbar:
- bis zu 10 Rauch- und/oder Wärmemelder max. 100 mA -
  in 2 Draht-Technik
- bis zu 8 Rauchtaster RT4/H 24V DC, Auf/Zu, hinter
  Einschlagscheibe, mit Status LED: Betrieb, Alarm,
  Sammelstörung und Fensterstellung
- Lüftertaster mit der Funktion AUF, STOPP, ZU mit oder
  ohne Status LED: Störung und Fensterstellung
- Motoren 24V DC Nenn
- Regen/Wind-Ansteuerung durch pot.-freien Schließer ZU
- Temperatur-Ansteuerung durch pot.-freien Schließer
  AUF/ZU
- Netzzuleitung 230V AC 50-60Hz / +6% -10%

Optional:
- externe Stör- und Alarmweiterleitung mit pot.freiem
  Kontakt Alarm/Stör
- externe Leuchte oder Sirene 24V DC über einstellbares
  Alarmzeitrelais
- externe überwachte BMA-Ansteuerung

System: firomatic (100021)

**02.0002 firo 2.2**
Treppenhaus-Rauchabzugsanlage mit
2-Kanal-Leistungsausgang a 1A:
- zum täglichen Lüften einsetzbar
- mit Notstromversorgung 24V /1,2Ah für über 72 Stunden
  Bereitschaft
- für 1 überwachte RWA-Linie
- für 1 Lüftungsgruppe
- 2 Motorgruppen mit überwachtem Motorkreis
- für Motoren 24V DC Nenn
- automatisches Zufahren der Motore bei Netzausfall
- Lüftungsfunktion wirkungslos bei: Netzausfall,
  Notstrombetrieb und Rauchalarm
- LED-Statusanzeigen für: Betrieb OK, Störung, Alarm,
  Motorlauf
- Auf-Putz-Gehäuse 335x338x95 mm (BxHxT)
- Gehäuse aus Stahlblech weiß

Anschließbar:
- bis zu 10 Rauch- und/oder Wärmemelder max. 100 mA -
  in 2 Draht-Technik
- bis zu 8 Rauchtaster RT4/H 24V DC, Auf/Zu, hinter
  Einschlagscheibe, mit Status LED: Betrieb, Alarm,
  Sammelstörung und Fensterstellung
- Lüftertaster mit der Funktion AUF, STOPP, ZU mit oder
  ohne Status LED: Störung und Fensterstellung
- Motoren 24V DC Nenn
- Regen/Wind-Ansteuerung durch pot.-freien Schließer ZU
- Temperatur-Ansteuerung durch pot.-freien Schließer
  AUF/ZU
- Netzzuleitung 230V AC 50-60Hz / +6% -10%

Optional:
- externe Stör- und Alarmweiterleitung mit pot.freiem
  Kontakt Alarm/Stör
- externe Leuchte oder Sirene 24V DC über einstellbares
  Alarmzeitrelais
- externe überwachte BMA-Ansteuerung

System: firomatic (101018)

**02.0003 firo 2.2 mit Schließfolgesteuerung**
Treppenhaus-Rauchabzugsanlage mit
2-Kanal-Leistungsausgang a 1A und mit integrierter
Schließfolgesteuerung:
- zum täglichen Lüften einsetzbar
- mit Notstromversorgung 24V /1,2Ah für über 72 Stunden
  Bereitschaft
- für 1 überwachte RWA-Linie
- für 1 Lüftungsgruppe
- 2 Motorgruppen mit überwachtem Motorkreis
- für Motoren 24V DC Nenn
- mit integriertem Schließfolgeprogramm
- automatisches Zufahren der Motore bei Netzausfall
- Lüftungsfunktion wirkungslos bei: Netzausfall,
  Notstrombetrieb und Rauchalarm
- LED-Statusanzeigen für: Betrieb OK, Störung, Alarm,
  Motorlauf
- Auf-Putz-Gehäuse 335x338x95 mm (BxHxT)
- Gehäuse aus Stahlblech weiß

Anschließbar:
- bis zu 10 Rauch- und/oder Wärmemelder max. 100 mA -
  in 2 Draht-Technik
- bis zu 8 Rauchtaster RT4/H 24V DC, Auf/Zu, hinter
  Einschlagscheibe, mit Status LED: Betrieb, Alarm,
  Sammelstörung und Fensterstellung
- Lüftertaster mit der Funktion AUF, STOPP, ZU mit oder
  ohne Status LED: Störung und Fensterstellung
- Motoren 24V DC Nenn
- Regen/Wind-Ansteuerung durch pot.-freien Schließer ZU
- Temperatur-Ansteuerung durch pot.-freien Schließer
  AUF/ZU
- Netzzuleitung 230V AC 50-60Hz / +6% -10%

Optional:
- externe Stör- und Alarmweiterleitung mit pot.freiem
  Kontakt Alarm/Stör
- externe Leuchte oder Sirene 24V DC über einstellbares
  Alarmzeitrelais
- externe überwachte BMA-Ansteuerung

System: firomatic (101020)

**02.0004 firo 2.2 mit Tandemabschaltung**
Treppenhaus-Rauchabzugsanlage mit
2-Kanal-Leistungsausgang a 1A und mit integrierter
Tandemabschaltung:
- zum täglichen Lüften einsetzbar
- mit Notstromversorgung 24V /1,2Ah für über 72 Stunden
  Bereitschaft
- für 1 überwachte RWA-Linie
- für 1 Lüftungsgruppe
- 2 Motorgruppen mit überwachtem Motorkreis
- für Motoren 24V DC Nenn
- mit integriertem Programm zum Tandembetrieb
- automatisches Zufahren der Motore bei Netzausfall
- Lüftungsfunktion wirkungslos bei: Netzausfall,
  Notstrombetrieb und Rauchalarm
- LED-Statusanzeigen für: Betrieb OK, Störung, Alarm,
  Motorlauf
- Auf-Putz-Gehäuse 335x338x95 mm (BxHxT)
- Gehäuse aus Stahlblech weiß

Anschließbar:
- bis zu 10 Rauch- und/oder Wärmemelder max. 100 mA -
  in 2 Draht-Technik
- bis zu 8 Rauchtaster RT4/H 24V DC, Auf/Zu, hinter
  Einschlagscheibe, mit Status LED: Betrieb, Alarm,
  Sammelstörung und Fensterstellung
- Lüftertaster mit der Funktion AUF, STOPP, ZU mit oder
  ohne Status LED: Störung und Fensterstellung
- Motoren 24V DC Nenn
- Regen/Wind-Ansteuerung durch pot.-freien Schließer ZU
- Temperatur-Ansteuerung durch pot.-freien Schließer
  AUF/ZU
- Netzzuleitung 230V AC 50-60Hz / +6% -10%

Optional:
- externe Stör- und Alarmweiterleitung mit pot.freiem
  Kontakt Alarm/Stör
- externe Leuchte oder Sirene 24V DC über einstellbares
  Alarmzeitrelais
- externe überwachte BMA-Ansteuerung

System: firomatic (101019)

**02.0005 firo 2 mit 2. Lüftungsgruppe**
Treppenhaus-Rauchabzugsanlage:
- zum täglichen Lüften einsetzbar
- mit Notstromversorgung 24V /1,2Ah für über 72 Stunden
  Bereitschaft
- für 1 überwachte RWA-Linie
- für 2 Lüftungsgruppen
- 2 Motorgruppen mit überwachtem Motorkreis
- für Motoren 24V DC Nenn
- automatisches Zufahren der Motore bei Netzausfall
- Lüftungsfunktion wirkungslos bei: Netzausfall,
  Notstrombetrieb und Rauchalarm
- LED-Statusanzeigen für: Betrieb OK, Störung, Alarm,
  Motorlauf
- Auf-Putz-Gehäuse 335x338x95 mm (BxHxT)
- Gehäuse aus Stahlblech weiß

Anschließbar:
- bis zu 10 Rauch- und/oder Wärmemelder max. 100 mA -
  in 2 Draht-Technik
- bis zu 8 Rauchtaster RT4/H 24V DC, Auf/Zu, hinter
  Einschlagscheibe, mit Status LED: Betrieb, Alarm,
  Sammelstörung und Fensterstellung
- Lüftertaster mit der Funktion AUF, STOPP, ZU mit oder
  ohne Status LED: Störung und Fensterstellung
- Motoren 24V DC Nenn
- Regen/Wind-Ansteuerung durch pot.-freien Schließer ZU
- Temperatur-Ansteuerung durch pot.-freien Schließer
  AUF/ZU
- Netzzuleitung 230V AC 50-60Hz / +6% -10%

Optional:
- externe Stör- und Alarmweiterleitung mit pot.freiem
  Kontakt Alarm/Stör
- externe Leuchte oder Sirene 24V DC über einstellbares
  Alarmzeitrelais
- externe überwachte BMA-Ansteuerung

System: firomatic (100021+100030)

**02.0006 Alarm und Störung Zusatzrelais**
- zum Einsatz als Alarm- oder Störmelderelais
- zur potentialfreien Meldung (Alarmgeber)

System: firomatic (102000) inkl. Anschlussklemme

**02.0007 BMA-Modul (Steckkarte)**
- zur überwachten Ansteuerung durch BMA oder GLT
- Alarmeingang für externe Auslösung

System: firomatic (400011)

USt %: 19,00
